# Bergbauliche Altlast Dom-Esch Messstellenbau 2026
Leistungsbeschreibung (GAEB DA XML 3.2, DA81)
Projekt: 6001
Währung: EUR
Bieterkommentare zugelassen: ja
Auftraggeber: AAV - Verband für Flächenrecycling und A, 45525; Vergabenummer: 6001
Erstellt mit: ASBwin 28.0.0.0, Position 28.0.0.0, 22.10.2025

## Zusätzlicher Text
Allgemeines
Der AAV NRW - Verband für Flächenrecycling und Altlastensanierung (AAV) beabsichtigt als Maßnahmenträger und Auftraggeber, in Zusammenarbeit mit der Bezirksregierung Arnsberg (Abteilung 6 - Bergbau und Energie in NRW, Dezernat 63 - Abschlussbetriebsplanverfahren) und dem Kreis Euskirchen, die Untersuchung und Sanierung der bergbaulichen Altlast Dom-Esch in Euskirchen. Eine Übersichtskarte des Untersuchungsgebietes zeigt die Anlage 1.

Bei der bergbaulichen Altlast handelt es sich um eine ca. 8,4 ha große Teilfläche des früheren Sand-/ Kies-Tagebaus Dom-Esch. Im Zeitraum 1988 bis 1996 wurden angenommene Klärschlämme mit Sand und Ton gemischt und das Boden-/ Klärschlammgemisch auf einer zugelassenen Teilfläche im Süden des Sanierungsgebietes gelagert. Aufgrund eines Starkregenereignisses im März 1993 ist etwa die Hälfte des abgelagerten Gemisches von der zugelassenen Fläche in die nördliche Tagebaugrube abgerutscht. Nach 1996 fanden auf dem Gelände keine Tätigkeiten mehr statt. Es wird damit gerechnet, dass die Altablagerung nach Einstellen von Sümpfungsmaßnahmen im Rheinischen Braunkohlenrevier bereichsweise unterhalb des prognostizierten maximalen Grundwasserspiegels liegen wird. Es ist daher notwendig, die von dem abgelagerten Boden-/ Klärschlammgemisch ausgehenden Gefahren, insbesondere für das Grundwasser weiter zu untersuchen und dauerhaft zu unterbinden.

Gegenstand dieser Ausschreibung sind folgende Leistungen:
- Bohrungen in tertiären Gesteinsschichten mittels Sonic Drilling-Technologie mit Gewinnung von Inlinern zur Erkundung des Bodenaufbaus an 5 Ansatzstellen und Errichtung von 5 Messstellengruppen mit jeweils separatem Ausbau von zwei Grundwassermessstellen

Angebotsbearbeitung/Honorar
Die Ausarbeitung und Übersendung dieses Angebotes ist für den Auftraggeber kostenlos und unverbindlich. In die Preise sind sämtliche Kosten (insbesondere Löhne, Lohnnebenkosten, Materialkosten, Gerätekosten und Kosten eventuell erforderlicher Baustellensicherung beim Messstellenbau) für die gesamte Laufzeit einzurechnen.

Lage
Nordwestlich des Euskirchener Stadtteils Dom-Esch befindet sich der in Teilen bis heute betriebene Sand- und Kies-Tagebau Dom-Esch zwischen der Landstraße L210, dem Sandgrubenweg und Am Heiligenhäuschen. Der südöstliche Teil der ehemaligen Kiesgrube ist teilweise verfüllt und wird als bergbauliche Altlast Dom-Esch bezeichnet. Westlich der bergbaulichen Altlast Dom-Esch grenzt der heutige Sand- und Kies-Tagebau Dom-Esch und nördlich die Grubenerweiterung "Maria“ an.
Alle Bohrungen werden im Umfeld der bergbaulichen Altlast Dom-Esch im öffentlichen Straßenraum durchgeführt. Die Ansatzpunkte aller neu zu errichtenden Messstellen bzw. Messstellengruppen sind in Anlage 2 dargestellt und befinden sich randlich öffentlicher Straßen. Die Bohrpunkte sind frei zugänglich; es ist keine Herstellung einer gesonderten Zuwegung erforderlich. Die Arbeitsbereiche im öffentlichen Straßenraum sind durch geeignete Maßnahmen zu sichern (siehe Pos. 01.20 und Pos. 01.30).

Geologie, Hydrogeologie
Die Kiesgrube Dom-Esch liegt im nordöstlichen Bereich der niederrheinischen Bucht im südlichen Bereich der Erftscholle. Das Gebiet ist gekennzeichnet von der jungen Bruchschollentektonik der niederrheinischen Bucht.

Ausweislich der vorliegenden Unterlagen erfassen die aktuell vorhandenen Grundwassermessstellen die Horizonte 7, 8, 9B und 16. Die Unterlagen zeigen, dass innerhalb der unterschiedlichen Horizonte der Grundwasserstand sehr stark variiert. In Teilbereichen findet sich innerhalb der erschlossenen Horizonte kein Grundwasser. Dies ist auf die Entwässerung des Gebirges infolge der großräumigen Sümpfungen durch Bergbautreibende zurückzuführen.

Der generelle Schichtenaufbau ist für alle infolge eines lokalen Verwerfungs-systems entstandenen Teilschollen des Betrachtungsraumes grundsätzlich identisch, wobei die Schichteinheiten der einzelnen Schollen unterschiedlich stark gegeneinander versetzt sind und die Mächtigkeiten variieren. Folgender Bodenaufbau liegt im Untersuchungsgebiet vor:
Quartär
- Hauptterrassenablagerungen  Horizont 16: Kiese und Sande
Tertiär
- Rottonserie  Horizonte 9A, 9B, 9C: Sande (9B) und Tone (9A, 9C)
- Hauptkies-Serie (Übergangsschichten)  Horizont 8: kiesiger Grobsand
- Oberflözgruppe (Inden-Schichten)  Horizont 7: Sande und Kiese,  hangend Tone
Folgende Homogenbereiche sind zu erwarten:
Homogenbereich 1: Oberboden, org. Lockergestein; kiesig, sandig, mitteldicht gelagert, lokal Auffüllungsböden mit Fremdbestandteilen
Homogenbereich 2: Sand, kiesig, schluffig, oberflächennah auch Löß; fest
Homogenbereich 3: Schluff, feinsandig, tonig; fest
Homogenbereich 4: Ton, schluffig; fest
Homogenbereich 5: Sand, kiesig, schluffig; Grundwasser gesättigt; fest
Homogenbereich 6: Schluff, feinsandig, tonig; Grundwasser gesättigt; fest

Konzept zum Messstellenbau
Auf Grundlage der neuen Erkenntnisse zur Hydrogeologie im Bereich der bergbaulichen Altlast Dom-Esch wurde das Konzept zum Messstellenbau überarbeitet. Die geplanten Ansatzpunkte 3, 5, 6, 7 und 8 der neu zu errichtenden 5 Messstellengruppen mit jeweils 2 Einzelmessstellen zeigt die Karte in Anlage 2.

Bei der Auswahl der Ansatzpunkte wurde darauf geachtet, bereits vorhandene Kampfmittelsondierungen zu nutzen, die während des Messstellenbaus 2021 errichtet und ausgewertet wurden. Die Auswahl der Lage der neu zu errichtenden Grundwassermessstellen erfolgte hauptsächlich aufgrund der neuen Informationen zu den Störungslagen. Die Endteufen und die Massenberechnungen erfolgten auf der Grundlage der Anpassungen des 3D-Modells.
Die GWM-Gruppe 6 bleibt in der Lage bestehen und liegt nördlich des Ludendorfer Sprungs 2 (LU 2) zur Überprüfung eines eventuellen Schadstoffübertritts aus der Altlast in Horizont 8 / 9B über den LU 2 hinaus. Auf der südlichen Seite des LU 2 bzw. im nördlichen Teil der Teilscholle Dom-Esch soll die GWM-Gruppe 5 Grundwasser in den genannten Horizonten erfassen. Für die Erfassung des Grundwasserabstroms von der Altlast Richtung Westen dient die Gruppe des Bohrpunktes 3 zur Erfassung des Grundwassers im südlichen Bereich der Teilscholle Dom-Esch und somit südlich des Namenlosen Versatzes.
Am östlichen Profil befinden sich die GWM-Gruppen 7 und 8. In diesem Bereich (Zwickelbereich) liegt laut 3D-Modell eine Rampenstruktur vor und der Namenlose Versatz weist nur eine geringe Versatzhöhe auf. Vermutlich aufgrund der dort geringen Versatzhöhe ist der Namenlose Versatz nicht in den geophysikalischen Profilen zu erkennen. Die geologischen Strukturen sollen an dieser Stelle im Osten der bergbaulichen Altlast mit der GWM-Gruppe 7 und GWM-Gruppe 8 genauer kartiert werden.
Die in 2021 noch geplante GWM-Gruppe 4 fällt aufgrund der neu ermittelten Störungslagen weg.

Zur sicheren Erkundung des Bodenaufbaus wird bei jeder Messstellengruppe zunächst über die maximale Bohrtiefe eine Bohrung mit Inlinergewinnung durchgeführt. Auf Grundlage des Bodenaufbaus legt der begleitende Fachgutachter den genauen Ausbau der beiden Messstellen fest. In der Tabelle in Anlage 4 sind die vorläufig geplanten Endteufen und Ausbauten der neuen Messstellen zusammengefasst.

Das Explorationsziel bzw. der Zielhorizont ist immer jeweils der den Grundwasserleiter unterlagernde Geringleiter. Um diesen einwandfrei zuordnen zu können, ist in Absprache mit dem Fachgutachter mindestens 1 m in den zu erreichenden Zielhorizont zu bohren.

Vorgaben zum Ausbau
Es ist die Errichtung von 5 Messstellengruppen mit je 2 Einzelmessstellen vorgesehen. Die Einzelmessstellen einer Messstellengruppe sind im geringen Abstand von wenigen Metern an den vorerkundeten Ansatzpunkten zu errichten.
Den endgültigen Messstellenausbau gibt der Fachgutachter in Form von Prinzipskizzen nach Vorlage des Bohrprofils vor. Die in Anlage 3 und 5 aufgeführten schematischen Ausbauvorgaben bzw. Profilschnitte stellen einen vorläufigen Planungsstand dar und dienen der Massenabschätzung. In der  Tabelle in Anlage 4 sind die vorläufigen Bohrtiefen und der vorläufige Ausbau tabellarisch aufgeführt. Hierbei ist zu berücksichtigen, dass der Messstellenausbau in Abhängigkeit von den jeweils angetroffenen geologischen / hydrogeologischen Verhältnissen (s.o.) variieren kann. Eine entsprechende Ausstattung der Bohrung sowie ein Vorhalten von ausreichend Ausbaumaterialien sind daher vorzusehen.

Der Ausbau und die Verfüllung der jeweiligen Grundwassermessstelle sind nach Vorgaben des DVGW W 121 zu errichten und in Absprache mit dem Fachgutachter auszubauen. Die entsprechende Wartezeit (bei rechtzeitiger Vorinformation des Gutachters durch die Bohrunternehmung maximal 1 Werktag) für die gutachterliche Auswertung zwischen Freimeldung der Bohrung nach Erreichen der Endteufe sowie Beginn des Ausbaus sind vom AN in die entsprechenden Leistungspositionen einzuberechnen. Der AN ist verpflichtet den Fachgutachter schriftlich über den Bohrbeginn je Messstellengruppe und den geplanten Fertigstellungszeitpunkt der Inlinerbohrung an der tiefen Messstelle zu informieren. Es obliegt dem AN den Fachgutachter rechtzeitig (3 Werktage) vor geplantem Beginn des Messstellenausbaus zwecks Ausbaufestlegung zu informieren. Verzögerungen beim Messstellenausbau aufgrund versäumter Informationsketten gehen zu Lasten des AN.

Der Einsatz von Spülzusätzen ist unter Betrachtung der möglichen Auswirkungen auf den Chemismus des Grundwassers im Messstellenbereich sowie den Vorgaben der wasserrechtlichen Erlaubnis nicht gestattet. Eine Beeinflussung des natürlichen Grundwasserchemismus ist aufgrund der speziellen Untersuchungsanforderungen im Umfeld der bergbaulichen Altlast gerade bei geringem Grundwasserdargebot zwingend auszuschließen. Demnach ist der Wassereinsatz beim Bohren auf das technisch notwendige Minimum zu reduzieren und die Menge des eingesetzten Wassers zu dokumentieren.

Die Festlegung der Filterrohrlänge erfolgt je nach angetroffener Grundwasser-mächtigkeit. Angenommen werden im Schnitt 2 m. Bei größerer Grundwassermächtigkeit kann die einzubauende Filterstrecke nach gutachterlicher Vorgabe auch länger ausfallen.

Der Ausbau richtet sich generell nach DIN 18302 und DIN 4925, Teil 2, nach dem jeweiligen Standort und dem Zweck der Grundwassermessstelle.
Zur Hinterfüllung im Bereich des Filterrohres sind Filtersande und –Kiese nach DIN 4924 vorgesehen. Für die Hinterfüllung des Vollrohres Füllsande und –Kiese vorzusehen.
Die Tonabdichtung ist je nach Lage und Mächtigkeit der Tonschichten einzubauen. Dabei soll aufgrund der zu erwartenden sehr geringen Grundwassermächtigkeit eine Zement-Ton-Suspension verpresst werden, diese ist mit einem ca. 1 m mächtigen Gegenfilter vor Eindringen in den Filterkies zu schützen, um eine funktionsfähige Abdichtung im Bereich der geogenen Tonschichten zu erreichen. Zur Verfüllung im Vollrohrbereich ist sauberer Füllkies /-sand zu verwenden.

Die Messstellen sind Unterflur mit Messstellenabschluss auszubauen (vgl. Anlage 6). An den Kappen muss eine unverwechselbare und dauerhafte Beschriftung (z.B. mittels Schlageisen) angebracht werden.

Bei der Durchführung der Bohrungen ist deren Vertikalität sicherzustellen und zu dokumentieren.

Vorgabe des Bohrverfahrens
Eine im Frühjahr 2022 mittels konventioneller Trockenbohrung (Schnecken- und Greiferbohrung) bereits durchgeführte Maßnahme zum Grundwassermessstellenbau musste aufgrund fehlenden Bohrfortschritts am ersten Ansatzpunkt 6.1 mit Bohrung von 419 mm und Teleskopierung auf 324 und 273 mm abgebrochen werden, da der Ausbau zu einer Qualitäts-Grundwassermessstelle nach DVGW W 121 mit diesem Bohrdurchmesser nicht mehr möglich war. Grund dafür waren eventuell eine erhöhte Lagerungsdichte der eckig gebrochenen Kiese und Sande im von Sümpfungsmaßnahmen beeinflussten tertiären Grundwasserleiter Horizont 9C, was zu einem großen Reibungswiderstand an der Sperrverrohrung führte. Der bei der Trockenbohrung zugestandene Wassereinsatz wurde auf das technisch notwendige Maß reduziert, um die Grundwasserchemie nicht zu verfälschen.

Gemäß den bereits durchgeführten Erkundungen war die Bohrtechnik mittels Trockenbohrung mit Schnecke nicht zielführend. Bei der im direkten Bereich des Klärschlammkörpers im Winter 2022/2023 durchgeführten Bohrmaßnahme zeigte sich das Bohrverfahren mittels Sonic Drilling (SD) als deutlich schnelleres Bohrverfahren mit wenig Wassereinsatz und erfolgreich gewonnenen ungestörten Bohrkernen. Mit Vibration von 150 Hz/s konnten auch in den tertiären Gesteinen unterhalb des Klärschlammkörpers und bei einer Probebohrung am Ansatzpunkt 2 erfolgreich Bodenproben gewonnen und Messstellen ausgebaut werden. Es war nur zeitweise ein geringer Wasserzusatz erforderlich, um den Reibungswiederstand am Bohrgestänge niedrig zu halten.

Die SD-Technik hat sich am Standort für die angetroffenen trockenen tertiären Schichten als besonders geeignet erwiesen. Da gerade im nördlichen Bereich des Tagebaus nur sehr geringe Grundwasserstände im Horizont 9B erwartet werden, kann somit die SD-Bohrtechnik unter geringem Wassereinsatz hier einen sichereren Erfolg als eine großkalibrige Trockenbohrung mit Schnecke oder Schappe erzielen. Selbiges gilt für den Horizont 8 unter der Erwartung von einem teilweise größeren Grundwasserdargebot an manchen Ansatzpunkten. Die SD-Bohrtechnologie wird somit aus fachlicher Sicht als Bohrverfahren konkret ausgeschrieben.

Die Zulassung von Spülzusätzen zur Beschleunigung der Bohr- und Ausbauarbeiten ist unter Berücksichtigung des Ziels einer auszuschließenden negativen Beeinträchtigung bzw. Überprägung des natürlichen Grundwasserchemismus nicht gestattet.

Weitere Angaben zur Leistungsausführung

Zeitplan
Der Abschluss des Messstellenbaus ist für das Jahr 2026 vorgesehen. Mit den geforderten Bauleistungen ist spätestens 4 Wochen nach Zugang des Auftragsschreibens zu beginnen.

Arbeitsschutz
Die Arbeitsschutzausrüstungen für die Durchführung der Arbeiten wie Schutzstiefel, Handschuhe, Einwegschutzanzüge etc. sind in die entsprechende Position der Baustelleneinrichtung einzurechnen.

Strom, Wasser, Abwasser
Die Energieversorgung und die Wasserver- und entsorgung für die Brunnenbauarbeiten sowie die Gestellung der Anlagen nach Arbeitsstättenrichtlinie obliegen dem Auftragnehmer. Bei den Ansatzpunkten sind keine Anschlüsse für Strom, Frischwasser und Abwasser vorhanden.

Genehmigungen, Gestattungen
Die Ansatzpunkte der zu errichtenden Grundwassermessstellen liegen allesamt im öffentlichen Bereich. Es liegen Gestattungen der Grundstückseigentümer vor.

Da es sich bei der Sicherung der Altlast Dom-Esch um ein bergrechtliches Verfahren handelt, ist die Bergbehörde für die Erteilung einer Erlaubnis nach dem WHG und für die Prüfung von Anzeigen nach §49 WHG zuständig. Entsprechende wasserrechtliche Erlaubnisbescheide liegen vor. Demnach ist kein Einsatz von den Grundwasserchemismus negativ beeinflussenden Spülzusätzen erlaubt.

Nachteilige Veränderungen des Grundwassers durch die Bohrungen sind vom AN auszuschließen.

Verkehrsrechtliche Anordnungen bzw. Ausnahmegenehmigungen sind vom AN vor Baubeginn zu beantragen. Vorgaben und Vergütung richten sich nach Pos. 01.20. und 01.30.
Darüber hinausgehende für die Bohrmaßnahmen erforderliche Genehmigungen bzw. Gestattungen sind vom AN eigenverantwortlich auf seine Kosten einzuholen.

Leitungsfreiheit
Bei allen Ansatzpunkten wurde im Rahmen früherer Erkundungsmaßnahmen bereits die Leitungsfreiheit überprüft und eine generelle Realisierbarkeit der Ansatzpunkte nachgewiesen. Dennoch ist vom AN vor Beginn der Maßnahme eine Leitungsrecherche durchzuführen und die Leitungsfreiheit nachzuweisen.

Kampfmittelfreiheit
Bei allen Ansatzpunkten wurde im Rahmen einer früheren Kampagne eine Kampfmittelvorerkundung durchgeführt. Die Freimessungsprotokolle des Kampfmittelbeseitigungsdienst NRW liegen vor.

Gewinnung von ungestörten Bodenproben
Im Bereich des Boden-Klärschlamm-Gemisches und in den direkt unterlagernden geogenen Bodenschichten ist die Gewinnung von ungestörten Bodenproben vorgesehen. Durch die Sonic Drilling Bohrungen ist ein möglichst vollständiger Bohrkernerhalt und eine ungestörte Bodenprobe unabhängig von den Eigenschaften des zu erkundenden Bodens zu gewährleisten.

Es sind nur Verfahren und Geräte zugelassen, bei denen die nach vorliegender LB und LV geforderte Güte der Bohrungen erreicht wird. Es ist bei der Wahl des Bohrgerätes zu berücksichtigen, dass bis zur Endteufe der jeweils tiefsten Bohrung ungestörte Bodenproben zu gewinnen sind. Die Kerngewinnung (Mindestdurchmesser von 100 mm) kann im Einfachkernrohr erfolgen. Die mit Tiefenangaben gekennzeichneten Kernkisten werden an der Bohrstelle für die gutachterliche Auswertung vorgehalten. Die gewonnenen Bohrkerne werden durch Fachpersonal des AN im Beisein des Fachgutachters angesprochen sowie geologisch und organoleptisch aufgenommen. Nach der Bodenaufnahme durch den Fachgutachter und Freigabe wird das Material zusammen mit dem restlichen Bohrgut entsorgt.

Bohrgut, Entsorgung
Im Rahmen der Bohrungen werden keine Bohrgutverunreinigungen erwartet.
Das Bohrgut (angenommen natürliches Bodenmaterial der Klasse BM-0 bzw. BM-0* nach ErsatzbaustoffV, 2021) geht in das Eigentum des AN über und ist vom AN im Rahmen der Bohrarbeiten in einer Verwertungsstelle bzw. einem technischen Bauwerk nach Wahl des AN ordnungsgemäß und schadlos zu entsorgen. Der AN hat hierzu an den Bohrpunkten geeignete Behälter (z.B. Container) vorzuhalten und bei Bedarf abzufahren. Eine ordnungsgemäße Entsorgung des Materials ist nachzuweisen. Die Kosten für die Gestellung der erforderlichen Behälter sowie die Entsorgungsgebühren sind vom AN in die Positionen des Titels 02 einzukalkulieren.

Im (unerwarteten) Fall organoleptischer Auffälligkeiten ist das betroffene Aushubmaterial getrennt vom übrigen Bohrgut zu halten. Der vom AG beauftragte Fachgutachter ist unverzüglich zu informieren und das weitere Vorgehen ist abzustimmen. Die Vergütung einer gesonderten Containergestellung erfolgt über Pos. 05.40. Die Deklarationsanalytik des betroffenen Aushubmaterials erfolgt bauseits. Die Entsorgung wird auf Nachweis erstattet. Die Dauer der Deklarationsanalytik sowie der Klärung des Entsorgungsweges sind einzukalkulieren.

Bei der Entsorgung von sämtlichem Bohrgut ist das Handling von Transportpapieren (Liefer-, Übernahme-, Wiegeschein etc.) in die Positionen des Titels 02 bzw. der Pos. 05.40. einzukalkulieren. Es erfolgt keine gesonderte Vergütung.

Klarspülen
Nach Fertigstellung sind die Grundwassermessstellen durch Klarpumpen von Bohrrückständen gründlich zu reinigen und das beim Bohren eingebrachte Spülwasser ist mindestens zweifach auszutauschen (Mindestpumpzeit 2 Stunden). Das Förderwasser ist in die den Regenwasserkanal bzw. den Straßengraben einzuleiten. Hierfür ist vorab eine Genehmigung einzuholen.

Aufgrund der Vorerkundungen sind keine Stoffe im Grundwasser bekannt, die eine Einleitung in den Schmutzwasserkanal oder eine Abreinigung erforderlich machen.

Die geförderte Feststoffmenge muss einheitlich bei <2 ml/m³ liegen. Beim Klarspülen sind die DVGW-Merkblätter W119 und W121 zu berücksichtigen. Dies ist in geeigneter Form vor Ort nachzuweisen.
Über das Pumpen muss ein Pumpprotokoll geführt werden, inkl. Messung der Absenkung und des Wiederanstiegs des GW-Standes.

Aufgrund der zu erwartenden, überwiegend geringen Ergiebigkeit der zu errichtenden Messstellen ist kein Klarpumpen im Sinne eines Entsanden der fertiggestellten Messstellen möglich.

Schichtenverzeichnisse, Ausbauskizzen
Während der Bohrungen sind Schichtenverzeichnisse gemäß DIN EN ISO 14688-1 zu führen und zeitnah dem Auftraggeber digital zu übergeben. In den Schichtenverzeichnissen sind auch Angaben über Verunreinigungen des Bodens und des Grundwassers zu machen.

Von den Grundwassermessstellen ist jeweils zeitnah eine digitale Ausbauzeichnung nach DIN 4943 mit Angabe der eingebauten Materialqualität, der Filterschlitzweiten und der Körnung des Filterkieses im Ausbauprofil herzustellen und dem Auftraggeber zu übergeben. Im Schichtenverzeichnis bzw. Ausbauprofil ist der Grundwasserstand bei Abschluss der Arbeiten zu vermerken. Die Kosten hierfür sind in die LV-Position 05.30 Dokumentation einzurechnen.

Beim Antreffen von Wasser ist die entsprechende Bohrtiefe im Schichtenverzeichnis anzugeben. Weiterhin ist täglich vor Wiederaufnahme der Bohrarbeiten und nach Beendigung der Arbeiten der Wasserstand in der Bohrung zu messen und zu protokollieren.
Ebenfalls ist die Menge des zugeführten Wassers beim Bohren zu notieren.
Nach Abschluss der Bohrung ist in jedem Fall eine Messung des Grundwasserspiegels durchzuführen. Die Kosten hierfür sind in die Bohrpreise einzurechnen.

Bohrmeister
Der Auftragnehmer hat einen qualifizierten Bohrmeister mit der Ausführung der Arbeiten und der ständigen Aufsicht auf der Baustelle einzusetzen. Dieser muss über hinreichende Erfahrung und Kenntnisse mit der SD-Technologie und Bohrungen in tertiären Schichtenfolgen haben. Der deutsch sprechende Bohrmeister hat sich bezüglich des angetroffenen Bodenaufbaus, der erforderlichen Bohrendteufe und des Ausbaus eng mit dem baubegleitenden Fachgutachter abzustimmen.

Vermessung
Die genaue Lage der Bohrpunkte wird von der örtlichen Bauüberwachung vorgegeben. Die anschließende Bestandsvermessung der Messstellen nach Lage und Höhe ist nach Abschluss der Bohrarbeiten durch einen öffentlich bestellten Vermessungsingenieur durchzuführen.

Flurschäden
Flurschäden sind - soweit möglich - zu vermeiden, andernfalls vom AN zu beseitigen. Es erfolgt keine gesonderte Vergütung.

Gesetze, Bestimmungen und Regelwerke
Der Auftragnehmer hat sämtliche Gesetze und Bestimmungen zum Schutz des Grund- und Oberflächenwassers zu beachten. Für Verstöße gegen WHG und LWG haftet allein der Auftragnehmer.
Die berufsgenossenschaftlichen Vorschriften sind unbedingt zu beachten.
Weiterhin sind insbesondere folgende Regelwerke vom Auftragnehmer zu beachten:
1. DIN EN ISO 14688-1  Geotechnische Erkundung und Untersuchung - Benennung, Beschreibung und Klassifizierung von Boden - Teil 1: Benennung und Beschreibung
2. DIN EN ISO 14689-1  Geotechnische Erkundung und Untersuchung - Benennung, Beschreibung und Klassifizierung von Fels - Teil 1: Benennung und Beschreibung
3. DIN 18196  Erd- und Grundbau - Bodenklassifikation für  bautechnische Zwecke
4. DIN 18301  Bohrarbeiten
5. DIN EN ISO 22475-1  Geotechnische Erkundung und Untersuchung - Probenahmeverfahren und Grundwassermessungen - Teil 1: Technische Grundlagen der Ausführung
6. DIN 4020 Geotechnische Untersuchungen für bautechnische Zwecke - Ergänzende Regelungen zu DIN EN 1997-2
7. DIN 4924  Sande und Kiese für den Brunnenbau - Anforderungen  und Prüfverfahren
8. DIN 4943  Zeichnerische Darstellung und Dokumentation von Brunnen und Grundwassermessstellen
9. DIN 4944  Abschlüsse für Grundwassermessstellen
10. DVGW W 113 Bestimmung des Schüttkorndurchmessers und hydrogeologischer Parameter aus der Korngrößenverteilung für den Bau von Brunnen
11. DVGW W 115 Bohrungen zur Erkundung, Beobachtung und Gewinnung von Grundwasser
12. DVGW W 116  Verwendung von Spülungszusätzen in Bohrspülungen bei Bohrarbeiten im Grundwassermessstellen- und Brunnenbau
13. DVGW W 119  Entwickeln von Brunnen durch Entsanden - Anforderungen, Verfahren, Restsandgehalte
14. DVGW W 121  Bau und Ausbau von Grundwassermessstellen
15. DVGW W 123  Bau und Ausbau von Vertikalfilterbrunnen

## 6001 Errichtung von Grundwassermessstellen
Datum: 22.10.2025

### Titel 01 Baustelleneinrichtung

**01.10 Baustelleneinrichtung**
*** Pauschalposition
Zusammenstellen, Herrichten und Verladen der Bohreinrichtung, An- und Abtransport aller erforderlichen Geräte und Materialien, Vorhalten der Geräte für die Dauer der Bauzeit, An- und Abfahrt der Bohrmannschaft für die Dauer der Bauzeit. Einschließlich Einrichten der Bohrstelle, Auf- und Abbau der Bohranlage und aller sonstigen Geräte einschließlich aller Nebenarbeiten am ersten Ansatzpunkt der ersten Messstellengruppe, inkl. Einrichten am ersten und Räumen am letzten Bohransatzpunkt.

Einschließlich Liefern, Vorhalten und Räumen der erforderlichen Einrichtungen nach Arbeitsstättenverordnung und Arbeitsstättenrichtlinie für die ausgeschriebenen Arbeiten.

Einschl. Errichten und Betrieb aller Anschlüsse für die Versorgung der Baustelle mit Strom, Wasser und Abwasser mit ausreichender Beleuchtung der Baustellen.

Sauberhalten von Zufahrtsstraßen und Verkehrswegen sowie Endreinigung der Bohransatzpunkte

Erforderliche Baustelleneinrichtungsflächen im öffentlichen Straßenbereich sind durch den AN zu beantragen (Pos. 01.20.).
Menge: 1,000 Psch

**01.20 Einholung der verkehrsrechtlichen Genehmigung**
*** Pauschalposition
Abstimmung der vorgesehenen Verkehrsführung mit Vertretern der AG und den zuständigen Ämtern / Straßenverkehrsbehörde / Referate durch den verantwortlichen Bauleiter und Verkehrsplaner des AN (ggf. Nachunternehmer).

Ferner ist auch die durch den AN geplante Dauer der verkehrsrechtlichen Anordnung mit dem AG abzustimmen.

Auf dieser Basis sind Pläne zur Beantragung der verkehrsrechtlichen Anordnung (VRAO) durch den AN in Abstimmung mit dem zuständigen Amt zu erstellen. Pläne sind digital, farbig und maßstäblich auszuführen.

Eventuell anfallende Genehmigungsgebühren seitens der Straßenverkehrsbehörde sind in die Einheitspreise einzukalkulieren. Bearbeitungszeiten der Genehmigungsbehörde sind zu berücksichtigen.

Der Genehmigungsvorgang ist frühzeitig (Antragseinreichung mindestens 3 Wochen vor Ausführungsbeginn) mit der Einreichung des Antrages einzuleiten.

Die Abrechnung erfolgt pauschal für sämtliche erforderliche verkehrsrechtliche Genehmigungen im Zusammenhang mit den Leistungen dieses Titels.

Eine Kopie der verkehrsrechtlichen Anordnung ist dem jeweiligen Aufmaß beizufügen und dem AG zweifach am Tage der Anordnung zu überreichen.
Menge: 1,000 Psch

**01.30 Maßnahmen zur Verkehrssicherung und Verkehrsregelung**
*** Pauschalposition
Einrichtungen zur Verkehrssicherung und Verkehrsregelung für die gesamte Baumaßnahme, Leitungserstellung nach StVO, ZVB/E-StB 2000, ZTV-SA 97 und RSA

- liefern,
- errichten,
- vorhalten,
- unterhalten, betreiben und warten,
- mehrfach wieder auf- und -abbauen sowie umsetzen und entfernen.

In dieser Position sind alle erforderlichen Einrichtungen zur Verkehrssicherung und Verkehrsregelung sowie sämtliche Absperreinrichtungen (Schranken, Baken, Lampen, Schilder jeglicher Art, etc.) gemäß StVO einzurechnen.

Ebenso sind sämtliche erforderliche Schilder und Verkehrszeichen aller Art, sowohl innerhalb der Baustelle als auch zur Kenntlichmachung der Baustelle außerhalb des Baustellenbereichs, zu berücksichtigen.

Zerstörte oder abhanden gekommene Teile werden nicht gesondert vergütet. Die Kontrolle der Funktionstüchtigkeit und anordnungsgemäßen Positionierung der Absperrungen (tägliche Kontrollfahrten) ist durch den AN gemäß ZTV-SA 97 durchzuführen, zu protokollieren und der AG im Original vorzulegen.

Sicherung mit elektrischen Warnleuchten und elektrischer Beleuchtung aller Verkehrszeichen ist vorzusehen und einzurechnen. Eine gesonderte Vergütung gemäß Anordnung aufzustellender Beleuchtung erfolgt nicht.

Es sind sämtliche Zufahrten zu den Baufeldern mit zu berücksichtigen.

Sämtliche Maßnahmen zur Verkehrssicherung und Verkehrsregelung, die sich aufgrund der Baustelle ergeben, sind für den öffentlichen Fahrzeugverkehr und den Fußgänger- sowie Radverkehr nach StVO durchführen.
Menge: 1,000 Psch

**01.40 Leitungsrecherche**
*** Pauschalposition
Aktuelle Ermittlung evtl. vorhandener Leitungsverläufe im Bereich der Bohransatzpunkte im öffentlichen Bereich mit Einholung und Auswertung der Leitungspläne der Ver- und Entsorgungsunternehmen;
Menge: 1,000 Psch

**01.50 Einholen der Einleitgenehmigung**
*** Pauschalposition
Einholen der erforderlichen Genehmigungen zum Einleiten des geförderten Wassers in den Regenwasserkanal oder den Straßengraben bei der zuständigen Behörde.

Die Genehmigung ist vor Baubeginn dem AG vorzulegen.
Menge: 1,000 Psch

**01.60 Umsetzen**
Umsetzen des Bohrequipments mit Einrichten und Räumen der Bohrstellen, Auf- und Abbau der Bohranlage und aller sonstigen Geräte einschließlich aller Nebenarbeiten, Beseitigung von möglicherweise entstandenen Flurschäden; ab dem zweiten Bohrpunkt (das Einrichten am ersten Bohransatzpunkt und Räumen des letzten Bohransatzpunktes sind in der Baustelleneinrichtung enthalten).

Beim Umsetzen ist der geringe Abstand der einzelnen Ansatzpunkte der jeweiligen Messstellenbündel mit 2 Einzelmessstellen zueinander im Abstand von ca. 3,0 m zu berücksichtigen. Nach Möglichkeit sind Synergieeffekte durch geschickte Anordnung aller Gerätschaften und Materialien zu nutzen, durch die beim Umsetzen innerhalb einer Messstellengruppe nur das Bohrgerät, nicht jedoch die restliche Baustelleneinrichtung, umzusetzen ist.
Menge: 9,000 St

### Titel 02 Sonic-Drilling Bohrarbeiten für Messstellenbau

*Hinweis: Sonic-Drilling Bohrarbeiten für Messstellenbau*
Senkrechtes Bohren im Lockergestein in Böden der u.g. Homogenitätsbereiche im Trockenbohrverfahren mittels Sonic-Drilling-Bohrung, inkl. Ein- und Ausbau einer Schutzverrohrung.

Bei Antreffen von Hindernissen ist entsprechend der DIN 18301 zu verfahren.

Aufwendungen in Folge eines Auftriebs sowie die Beseitigung von Nachfall im Bohrloch zählt nicht zu den Bohrarbeiten und ist in die Bohrpreise einzukalkulieren. Die angebotenen Preise aller Positionen verstehen sich einschließlich aller benötigten Hilfsmittel.

Fachgerechte Durchführung einer Kernbohrung im Sonic Drilling Bohrverfahren mit Führen von Schichtenverzeichnissen gemäß DIN EN ISO 14688-1 und Erfassung der Grundwasserstände

Einschließlich Aufnahme, Containersammlung und Entsorgung des unbelasteten Bohrguts und Bohrkerne (BM-0 bzw. BM-0* gem. ErsatzbaustoffV)

#### Untertitel 02.10 Kernbohrung

*Hinweis*
Kernbohrung mit durchgehender Kerngewinnung (DN 100), je Ansatzpunkt

**02.10.10 Kernbohrung 0 m-10 m mit durchgehender Kerngewinnung**
Kernbohrung in Teufen von 0 m - 10 m u. GOK, je Bohrmeter
Menge: 50,000 m

**02.10.20 Kernbohrung 10 m-20 m mit durchgehender Kerngewinnung**
Kernbohrung in Teufen von 10 m - 20 m u. GOK, je Bohrmeter
Menge: 50,000 m

**02.10.30 Kernbohrung 20 m - 30 m mit durchgehender Kerngewinnung**
Kernbohrung in Teufen von 20 m - 30 m u. GOK, je Bohrmeter
Menge: 50,000 m

**02.10.40 Kernbohrung 30 m - 40 m mit durchgehender Kerngewinnung**
Kernbohrung in Teufen von 30 m - 40 m u. GOK, je Bohrmeter
Menge: 50,000 m

**02.10.50 Kernbohrung 40 m - 50 m mit durchgehender Kerngewinnung**
Kernbohrung in Teufen von 40 m - 50 m u. GOK, je Bohrmeter
Menge: 41,000 m

**02.10.60 Kernbohrung 50 m - 60 m mit durchgehender Kerngewinnung**
Kernbohrung in Teufen von 50 m - 60 m u. GOK, je Bohrmeter
Menge: 36,000 m

**02.10.70 Kernbohrung 60 m - 70 m mit durchgehender Kerngewinnung**
Kernbohrung in Teufen von 60 m - 70 m u. GOK, je Bohrmeter
Menge: 22,000 m

**02.10.80 Kernbohrung 70 m - 80 m mit durchgehender Kerngewinnung**
Kernbohrung in Teufen von 70 m - 80 m u. GOK, je Bohrmeter
Menge: 1,000 m

**02.10.90 Kernkiste**
Gestellung und Vorhalten von Bohrkernkisten für jeweils 2x1m Kerne, für die gem. vorgenannter Positionen erbohrten Bohrkerne (leihweise). Das Bodenmaterial verbleibt bis zum Abteufen der flachen GWM als Referenzmaterial in den Kisten und wird nach Abschluss der Messstellengruppe nach Freigabe durch den AG bzw. Fachgutachter gemeinsam mit dem Bohrgut entsorgt.

Die Kernkisten können anschließend an der nächsten Messstellengruppe wiederverwendet werden.
Menge: 72,000 m

#### Untertitel 02.11 Bohrung bzw. Aufweitungsbohrung

*Hinweis*
Bohrung bzw. Aufweitungsbohrung, Durchmesser mind. DN 324, je Messstelle

**02.11.10 Bohrung 0 m-10 m**
Bohrung in Teufen von 0 m - 10 m u. GOK, je Bohrmeter
Menge: 100,000 m

**02.11.20 Bohrung 10 m-20 m**
Bohrung in Teufen von 10 m - 20 m u. GOK, je Bohrmeter
Menge: 100,000 m

**02.11.30 Bohrung 20 m-30 m**
Bohrung in Teufen von 20 m - 30 m u. GOK, je Bohrmeter
Menge: 89,000 m

**02.11.40 Bohrung 30 m-40 m**
Bohrung in Teufen von 30 m - 40 m u. GOK, je Bohrmeter
Menge: 58,000 m

**02.11.50 Bohrung 40 m-50 m**
Bohrung in Teufen von 40 m - 50 m u. GOK, je Bohrmeter
Menge: 41,000 m

**02.11.60 Bohrung 50 m-60 m**
Bohrung in Teufen von 50 m - 60 m u. GOK, je Bohrmeter
Menge: 36,000 m

**02.11.70 Bohrung 60 m-70 m**
Bohrung in Teufen von 60 m - 70 m u. GOK, je Bohrmeter
Menge: 22,000 m

**02.11.80 Bohrung 70 m-80 m**
Bohrung in Teufen von 70 m - 80 m u. GOK, je Bohrmeter
Menge: 1,000 m

### Titel 03 Messstellenausbau

*Hinweis*
Der endgültige Ausbau wird nach erfolgreicher Bohrung und vorliegendem Schichtenverzeichnis durch den beauftragten Fachgutachter festgelegt.

Der Ausbau zu Grundwassermessstellen hat entsprechend der Regelung der DVGW-Richtlinie W121 sowie der DIN 18302 zu erfolgen.

**03.10 Bodenkappe DN125**
Bodenkappe passend zu Filterrohr liefern und an Filterrohr befestigen.
Menge: 10,000 St

**03.20 Filterrohr DN125**
Filterrohr DN 125, HDPE, Querschlitzung 0,5 mm liefern und mit passenden Zentrierungen in Bohrungen des Titels 02. einbauen.
Menge: 20,000 m

**03.30 Aufsatzrohr DN125**
Aufsatzrohr DN 125, HDPE, liefern und mit passenden Zentrierungen in Bohrungen des Titels 02. einbauen.
Menge: 417,000 m

**03.40 Quarzfiltersandschüttung**
Quarzfiltersandschüttung (gem. DIN 4924), Körnung 1,0 mm - 2,0 mm, liefern und sackungsfrei im Bereich des Filterrohrs in Bohrungen des Titels 02 einbauen.
Menge: 25,000 m

**03.50 Quarzsandfilterschüttung als Gegenfilter**
Quarzfiltersandschüttung (gem. DIN 4924), Körnung 0,71 mm - 1,25 mm, liefern und sackungsfrei im Bereich ober und unterhalb der Tonabdichtung in Bohrungen des Titels 02 einbauen.
Menge: 35,000 m

**03.60 Tonabdichtung Tonsuspension**
Abdichtung im Brunnenringraum zwischen Bohrloch und Vollwandrohr, injizieren, mit Zement-Ton-Suspension, geeignet für Gammastrahlenmessung, Ausführung gemäß Vorgaben in Bohrungen des Titels 02 Einhalten der Aushärte-/Abbindezeit der Emulsion. Stillstandszeiten nach Einbringen der Tonsuspension sind einzuhalten und die Position einzukalkulieren.
Nachweis der grundwasserhygienischen Unbedenklichkeit.

Die Tonsuspension muss Gamma-Log geeignet sein. Nach Abschluss des Messstellenbaus ist der korrekte Ausbau durch eine Gamma-Log Messung nachzuweisen.
Menge: 126,000 m

**03.70 Tonabdichtung Tonpellets**
Nur im gesättigten Bereich zu verwenden. Abdichtung des Bohrlochs zum Zielhorizont, schütten, mit Tonpellets mit Bentonitzusatz, hochquellfähig, geeignet für Gammastrahlenmessung, inkl. Einbau, Ausführung gemäß Zeichnung.
Menge: 10,000 m

**03.80 Ringraumverfüllung**
Füllsand (1 mm - 2 mm) liefern und sackungsfrei in Bohrungen des Titels 04. einbauen.
Menge: 251,000 m

### Titel 04 Messstellenabschluss

**04.10 Abschlusskappe**
Abschlusskappe zum dauerhaften Schutz der Grundwassermessstelle. Korrosions- und wetterbeständig.
Mit Rohrgewinde passend zum Aufsatzrohr DN125, Standardkappe mit Schraubverschluss durch Inbusschlüssel zu öffnen.

Einstanzen der Messstellennummer nach Vorgabe des beauftragten Fachgutachters.
Menge: 10,000 St

**04.20 Straßenkappe**
Viereckige Straßenkappe (ca. 45 cm x 45 cm), befahrbar, als Unterflurausbau, mit der Beschriftung "GWM" oder "Grundwassermessstelle", analog DIN 3583, liefern und einbauen; einschl. aller Erd- und Betonierarbeiten und Wiederherstellung der Oberfläche; fehlendes Material ist zu liefern und einzubauen,  überschüssiges Material geht in das Eigentum des AN über; in die Brunnenstube ist ein Abflussloch mit Abflussröhrchen für Regenwasser einzubauen.

Ausführung vergleiche Skizze in Anlage 6
Menge: 10,000 St

**04.30 Klarpumpen**
Sach- und fachgerechtes Klarpumpen einer Grundwassermessstelle. Dies umfasst nicht ein abschließendes Entsandungs- und Leistungspumpen gem. DIN 18302. Das Klarpumpen ist mit einer geeigneten Pumpe (Standard mind. 2 cbm/h) bis zur Förderung von einwandfreiem, klarem und sedimentfreiem Wasser durchzuführen.
Klarpumpen der Grundwassermessstelle ist gemäß DVGW - W 121 und W 119 bis zur Förderung von einwandfreiem, klarem und  sedimentfreiem Wasser durchzuführen. Die geförderter Feststoffmenge muss einheitlich bei <2 ml/m³ liegen

Die Pumpdauer bemisst sich nach der Ausbautiefe der Messstelle, der Sedimentführung des Förderwassers und des Wasserandrangs (Mindestpumpdauer 1 h). Die für das Klarpumpen erforderlichen Gerätschaften sind mit einzukalkulieren.

Die Ableitung hat in den nächsten Misch- / bzw. Schmutzwasserkanal zu erfolgen.

Das Klarpumpen ist zu protokollieren (Menge, Dauer, Pumprate, Organoleptik -Trübung / Geruch / Farbe, Stand des Grundwassers zu Beginn und bei Abschluss des Klarpumpens).
Menge: 10,000 St

### Titel 05 Zusatzleistungen

**05.10 Gammastrahlenmessung**
zum Nachweis der korrekten Lage der Tonsperren.

3-fach, jeweils um 120 Grad versetzt, in den gem. Titel 3 ausgebaute Grundwassermessstellen, einschließlich Bereitstellen der notwendigen Mess-, Aufzeichnungs- und Hilfsgeräte für die Durchführung der Messung, die Aufzeichnungen (Diagramme) mit Auswertung der Ergebnisse sind dem AG digital zu übergeben.

Bei Nichtnachweis der Tonsperre durch die Gammastrahlenmessung ist ein Neubohren der Messstelle auf Kosten des AN erforderlich.
Menge: 440,000 m

**05.20 Kamerabefahrung**
Zur Qualitätssicherung der ausgebauten Messstelle. Betrachtung der Rohrverbindungen, Filterschlitze, evtl. Auflandungen.

Vorhalten aller erforderlichen Gerätschaften und Bedienpersonal für die Durchführung der Kamerabefahrung inklusive Auf- und Abbau und Fahrtkosten zu den GWM.
Kamerasondierung mit Unterwasserkamera mit farbiger Videoaufzeichnung mit Axial- und Radialblick, gemäß ATV-DVWK Merkblatt M 143-2., Angabe von Datum, Uhrzeit, Ort, Objektbezeichnung, Ausführung in den gem. Titel 3 ausgebauten Grundwassermessstellen.
Optische Befahrung der GWM von POK bis zur max. zu erreichenden Endteufe.
Liefern der Videobefahrung auf DVD-ROM/USB-Stick an den AG.
Menge: 440,000 m

**05.30 Dokumentation**
*** Pauschalposition
Die Dokumentation umfasst:
- Führen und Liefern eines arbeitstäglich geführten Bauprotokolls/ Baustellentagebuchs sowie der Schichtenverzeichnisse gem. EN ISO 14688 und DIN 4023 (als EDV-Datei mit SEP3-Schnittstelle) mit ausführlicher Ansprache, Darlegung von besonderen Beobachtungen, Probenahmen etc. - auch bei abgebrochenen Bohrungen - (Lieferung in schriftlicher Form). Im Schichtenverzeichnis sind Hinweise auf Geruch, besondere Verfärbungen oder Beschaffenheit des Bodens / Grundwassers zu vermerken.
- Dokumentation der Wasserstandsentwicklung während der Bohr- und Ausbauarbeiten
- Eine genaue zeichnerische Darstellung des Ausbaus der Messstelle (Ausbauprofil) ist nach DIN 4943 zu erstellen mit Angabe der eingebauten Materialqualität, der Filterschlitzweiten und der Körnung des Filterkieses im Ausbauprofil.  Im Schichtenverzeichnis bzw. Ausbauprofil ist der Grundwasserstand bei Abschluß der Arbeiten zu vermerken.
- Erstellung und Lieferung eines aussagekräftigen Fotos der fertiggestellten Messstelle in digitaler Form, auf dem die Lage eindeutig erkennbar ist.
- Anfertigung eines einfachen Lageplanes der Messstelle(n)
- Die Lieferung sämtlicher Bohrprofilansprachen sowie Bohr-und Ausbauprofile in SEP-kompatiblem Format.

Die vollständige Dokumentation aller Messstellengruppen des Projektes inklusive abgebrochener Bohrungen ist dem AG digital zu übergeben.
Menge: 1,000 Psch

**05.40 Containergestellung 7m³ für auffälliges Material**
*** Pauschalposition
Gestellung und Vorhaltung eines Containers zur Aufnahme organoleptisch auffälligem, belasteten Bohrguts für die Dauer der Arbeiten und bis zur Klärung der Entsorgung; einschl. geeigneter Abdeckungsvorrichtung (z.B. Plane, keine Folie) zur Sicherung gegen Niederschlagswasser.

Pauschal für bis zu 4 Wochen Dauer für die Deklarationsanalytik sowie die Klärung des Entsorgungsweges.

Entsorgung auf Nachweis.
Menge: 1,000 Psch

**05.50 Vermessung Messstelle**
Einmessen eines Messstellenbündels, Einmessen in Lage und Höhe (m NHN) mittels GPS (Global Positioning System) durch einen öffentlich bestellten Vermessungsingenieur.

Als Höhe ist jeweils einmalig die Geländeoberkante (GOK), unmittelbar neben der GWM (bei geneigter Geländeoberfläche lotrecht zur Neigungsachse neben der GWM) und die Messstellenhöhen/Messpunkthöhen der GWM (MPH) bzw. Rohroberkanten (ROK) bei geöffneten Messstellenkappen einzumessen.
Menge: 10,000 St

### Titel 06 Nachweisleistungen

*Hinweis*
Nachweisleistungen auf Anforderung des AG oder der Bauüberwachung bzw. bei Stillstandszeiten der Bohrkolonne auf Anweisung des AG.

**06.10 Kolonnenstunde**
Kolonnenstunde Bohrgerät mit Geräteführer und übrigen Beschäftigten
Menge: 10,000 h

**06.20 Bohrmeister**
Menge: 10,000 h

**06.30 Bohrhelfer**
Menge: 10,000 h
